# 395 Bürgerhaus Seubtendorf
Angebotsaufforderung (GAEB DA XML 3.1, DA83)
Währung: EUR
Erstellt mit: CaliforniaX by G&W Software AG, CaliforniaX V24.1.06, 02.02.2026

## Zusätzlicher Text
| BAUVORHABEN: / 395.01 | Sanierung Dorfgemeinschaftshaus Seubtendorf / Gemeinde Tanna, OT Seubtendorf, / Flur 1, Flst.5 in Seubtendorf |
| --- | --- |
| BAUHERR: | Stadt Tanna, Markt 1, 07922 Tanna / Telefon: 036646 - 28080 / Mail: rathaus@stadt-tanna.de |
| VERGABESTELLE: | Stadt Tanna / Markt 1, 07922 Tanna / Telefon: 036646 - 28080 / Internet: www.stadt-tanna.de |

L V Z -  A N G E B O T

GEWERK:  Gerüstbauarbeiten

| AUSFÜHRUNG: | ab 08.04.2026 |
| --- | --- |
| ABLAUF DER ANGEBOTSFRIST: | Freitag, den 20.02.2026, bis 10:00 Uhr |
| ORT: | Stadt Tanna, Markt 1, 07922 Tanna |
| SUBMISSION: | Stadt Tanna, Markt 1, 07922 Tanna |
|  | 10:20 Uhr, Sitzungszimmer 1. OG |
| ABLAUF DER BINDEFRIST: | 20.03.2026 |
| BIETER: |  |
| FIRMENSTEMPEL: | ............................................................................ |

ANGEBOTSSUMME ohne MWSt.: .................................................................... Euro
ZUZÜGLICH MwSt. derzeit 19%: ................................................................... Euro
ANGEBOTSSUMME brutto: .................................................................................... Euro
ANGEBOTSSUMME brutto geprüft: ..................................................................................... Euro
(vom Architekten geprüft )
Nr. ......... PRG. ..........

## 001 Gerüstbauarbeiten
Datum: 02.02.2026

*Hinweis: 2.0 AUFLISTUNG DER ANGEBOTSUNTERLAGEN 1.0 Deckblatt 2.0 Auflistung der Angebotsunterlagen 3.0 Bauherrenbedingungen 4.0 Objektbeschreibung 5.0 Allgemein und technische Vorbemerkungen 6.0 Leistungsbeschreibung 7.0 Anlagen - Zeichnungsunterlagen Der Bieter hat die Vollständigkeit der Unterlagen anhand der Seitenzahlen zu prüfen und fehlende Blätter bei der ausschreibenden Stelle anzufordern bzw. auszusortieren und zu vernichten. Pkt. 1.- 7. = Seiten + Anlagen*

*Hinweis: 3.0 BAUHERRENBEDINGUNGEN E V M Einheitliche Verdingungsmuster für Bauleistung*
3.0 BAUHERRENBEDINGUNGEN
E V M / Einheitliche Verdingungsmuster / für Bauleistung

*Hinweis: 4.0 OBJEKTBESCHREIBUNG E V M Einheitliche Verdingungsmuster für Bauleistung*
4.0 OBJEKTBESCHREIBUNG
E V M / Einheitliche Verdingungsmuster / für Bauleistung

*Hinweis*
MASSNAHMENBESCHREIBUNG

Beschreibung des Objektbestandes
Das Dorfgemeinschaftshaus in Seubtendorf ist ein in Mischbauweise errichtetes Bauwerk, welches aus einem teilunterkellertem Erdgeschoss mit darüberliegendem Obergeschoss und einem Dachboden mit Satteldach gebildet ist. An das ursprüngliche Hauptgebäude wurde ein angepasster, in seiner Geometrie angeglichener Anbau errichtet.

Baujahr Hauptgebäude:  19. Jahrhundert
Baujahr Anbau:  DDR_Zeit, zzgl. eines Nauaufbaus des Dachgeschosses in der Wendezeit

Gebäudeabmessungen:  Länge:  19,46 m
  Breite:  9,70 m
  Höhe Traufe: 6,95 m
  Höhe First:  10,40 m

Gebäudenutzung:  Gemeindehaus, diverse Nutzungsmöglichkeiten im Saal des OG
  einschließlich Vorbereitungsküche, Sanitärräume im EG sowie
  Räumlichkeiten für Jugendclub

Baustoffe:  Gründung:  Hauptgebäude vermutlich Bruchsteinmauerwerk,
  Anbau Betonfundament
  Erdgeschoss:  Hauptgebäude Bruchsteinmauerwerk und Mauerwerk
  aus Ziegeln, Hohlblocksteinen u.ä. teilweise vermutlich
  Fachwerkanteil (hauptsächlich Innenwände),
  Anbau Mauerwerk aus Hohlblocksteinen, Ziegel und Porenbeton
  Obergeschoss:  Hauptgebäude Fachwerk ausgemauert, innen und außen
  verputzt (Gesamtstärke ca. 17 cm),
  Anbau Mauerwerk aus Hohlblocksteinen, Ziegel und Porenbeton
  Dachboden:  Hauptgebäude Giebel und Drempel aus Fachwerk ausgemauert
  und Bekleidung aus Kunstschiefer,
  Anbau Giebel aus Holzkonstruktion nicht ausgemauert und
  nicht gedämmt, Drempel ausgemauert und Außenseite verputzt
  Dach:  Kaltdach, Holzkonstruktion mit vollflächiger Schalung (ca. 22 mm),
  und Eterniteindeckung, Giebelwände im Bereich ab OG bis DG
  First außen mit Holzverschalung und Kunstschiefer sowie
  einseitig Giebel mit natürlichem Schiefer bekleidet
  Blitzschutz:  nicht vorhanden
  Fenster:  Verbundfenster, vereinzelt Thermofenster, Fenster mit
  Einfachverglasung aus Holz und Kunststoff
  Türen:  Einfach-Holztüren, teilweise verglast
  Heizung:  Kachelofen-Heizung im OG (Saal), Elektroheizung in den
  Sanitärräumen im EG sowie im Jugendraum
  ELT:  Standard DDR
  Sanitär:  Erneuerung in Nachwendezeit

Kurzbeschreibung
Bauliche Maßnahmen zur Erneuerung der derzeit aufgrund ihres Zustandes nur stark beschränkt brauchbaren Räumlichkeiten des Objektes zur grundsätzlichen Wiederherstellung der uneingeschränkten Nutzbarkeit gemäß dessen Zweckbestimmung als Dorfgemeinschaftshaus; damit verbundene Beseitigung von schwerwiegenden Mängeln bzw. nachhaltig den weiteren Betrieb der Einrichtung gefährdenden Schäden und Unzulänglichkeiten.

Ausgangspunkt
Das im Zentrum des Ortsteiles Seubtendorf gelegene Gebäude wird traditionell seit vielen Jahren und auch gegenwärtig - wenn auch ob des Zustandes eingeschränkt - noch immer multifunktional im Sinne eines Dorfgemeinschaftshauses, als Kommunikations- und Treffpunkt sowie Aufenthalt- und Veranstaltungsort für die Einwohner des Dorfes genutzt. Die Räumlichkeiten und Funktionszuordnungen scheinen hierauf abgestimmt anforderungs- und bedarfsgerecht im Grundsatz zur Verfügung zu stehen. Als Ort des Zusammenseins kann es dem Aufenthalt der lokalen Bevölkerung als Veranstaltungsort sowie als temporär genutzter Veranstaltungsraum dienen. Neben den Räumlichkeiten des Jugendclubs im Erdgeschoss des Objektes offeriert hier insbesondere der Saal im Obergeschoss mit angrenzendem Küchenbereich zahlreiche Möglichkeiten. Darüber hinaus werden im Gebäude verschiedentlich Versammlungen der Einwohner durchgeführt. Zudem dient es als Wahllokal. Gleichermaßen sind im Erdgeschoss des Objektes Sanitäranlagen vorhanden.

Somit eröffnet das Dorfgemeinschaftshaus Seubtendorf ein (räumlich und inhaltlich) zentrales Angebot in diesem Ortsteil der Stadt, den Bürgerinnen und Bürgern eine gleichberechtigte Teilhabe am gesellschaftlich-aktiven, sozialen und darüber hinaus kulturellen Leben - mit Schwerpunkt einer gemäß der ursprünglichen Intention gesellschaftlichen Nutzung als Veranstaltungsort im Dorf mit zugehörigen Räumen als Heimstätte zahlreich ausgeübter Aktivitäten - zu ermöglichen.

Das Gebäude ist im Grunde geeignet, einer signifikant gegebenen Nachfrage zu dienen. Eine vor allem in der Vergangenheit insbesondere zum Anlasse von Festlichkeiten gegebene starke Auslastung durch Vereine und Aktive zeigt sich durch Raumbedarfe verschiedener Akteure ergänzt. Insofern ist speziell der im Obergeschoss zur Verfügung stehende Saal bedeutsam für zahlreiche gemeinschaftliche Unternehmungen, insbesondere Tanzveranstaltungen und vergleichbare Events mit erhöhtem Publikumsaufkommen sowie als zeitlich begrenzte Heimstatt des Faschingsvereines bedeutsam. Zudem steht mit diesem ein großer Raum zur Verfügung, der - ergänzt durch den unmittelbar anliegenden Küchenbereich - beste Voraussetzungen für Familienfeiern bietet.

Insofern offeriert das Gebäude als idealer Begegnungs- und Veranstaltungsort Möglichkeiten, traditionell der Größe und Struktur des Ortes angemessene Nutzungen zu beherbergen, welche sich im Vergleich zu anderen Dorfgemeinschaften hierin überaus sinnvoll in einer vorhandenen aus dem siedlungshistorischen Kontext heraus gut eingeordneten Bausubstanz integriert darstellen.

Das Objekt befindet sich auf einem städtischen Flurstück, welches in seiner Größe der Grundfläche des Gebäudes entspricht. Im unmittelbar angrenzenden Umfeld um das Gebäude ist ausreichend gleichermaßen im öffentlichen Eigentum stehende Fläche offeriert, dem Objekt zugeordnete Außenbereichsnutzungen zu ermöglichen. Somit kann das Außengelände vor dem Objekt in der Mitte des Dorfes mit dem Gebäudeinneren und dem angrenzenden Außenbereich zu verschiedenen Anlässen / Veranstaltungen genutzt werden und so eine diesbezüglich ausgestaltete bzw. erweiterte (räumliche) Nutzung ermöglichen.

Das Gebäude zeigt sich ob seiner Größe und Struktur ortsbildverträglich ausgebildet und integriert, da es sich im vorliegenden Fall um die Nach-/ Weiternutzung eines historisch am Standort etablierten, traditionell dort vorhandenen Objektes handelt. Spezifische Details der baulichen Ausführung (Fachwerk im OG ... ) lassen es markant erscheinen und im Kontext seiner (öffentlichen) Nutzung als Dorfgemeinschaftshaus sofort erkennen.

Im Rahmen der Diskussionen eines zukunftsfähigen Konzeptes sind neben der wertenden Berücksichtigung zahlreicher Anfragen bzw. Bedarfsanmeldungen der Bevölkerung nach einem solchen Ort in ausdrücklich diesem Objekt insbesondere auch die mit dem Standort im Ortsgefüge des Dorfes Seubtendorf verknüpften und in der vorhandenen Substanz realisierten Qualitäten einzubeziehen. Dem folgend ist es Ziel der Stadt Tanna, jene mit dem Objekt offerierten Angebote durch investive Maßnahmen, unter Einbeziehung des gegebenen, als erwartet geltenden Standards im Objekt zu fördern und die hiermit verknüpften Anforderungen zu erfüllen. Damit wird die Absicht verfolgt, die mit dem baulichen sowie strukturell-funktionalen Bestand gegebenen Entwicklungsmöglichkeiten derart aufzugreifen, das einerseits etablierte Nutzungen weitergeführt und andererseits das Angebotsspektrum sinnvoll im Kontext der Struktur des Dorfes und seiner Bewohner erweitert bzw. ergänzt werden kann. Auf der Grundlage in der Dorfgemeinschaft formulierter Intentionen wird der längerfristige Erhalt der diesbezüglichen Nutzung im Objekt zwangsläufig begründet und damit ein in sich geschlossenes, stimmiges und zukunftssicheres Gesamtpaket angeboten.

Maßnahmenerfordernis
Der maßgeblich nachfrage- bzw. bedarfsorientierten Inanspruchnahme durch Vereine, freie Gruppen, Initiativen und Familien steht jedoch ein technisch-funktionaler Standard in den verschiedenen Funktions- aber insbesondere auch im Saalbereich der Einrichtung gegenüber, der den Anforderungen an diese öffentliche Institution und den zu erfüllenden Erfordernissen nicht gerecht wird. Die Grundbedürfnisse in Hinsicht auf die technischen und qualitativen Ausstattungsstandards, insbesondere durch die intensiv-aktive Nutzung des Objektes über die Jahre hinweg im Kontext des noch fast ausschließlich den Normen der Entstehungszeit entsprechenden Standes, sind derzeit im Bestand nicht mehr erfüllt. Demnach verweisen dessen nicht möglich Beheizbarkeit sowie der mangelhafte bauliche Zustand auf eine erheblich eingeschränkte Nutzung, die zudem sinnvoll derzeitig nur in den wärmeren Jahreszeiten stattfinden kann.
Maßgeblich die Nutzungsfähigkeit nachhaltig negativ beeinflussende baulich-funktionale Mängel bestehen insbesondere in den Bereichen Fassade, Dach, Fenster und Elektrik. Insofern alters-, bauund betriebsbedingte Beeinträchtigungen im laufe der Zeit zu schwerwiegenden Beschränkungen wurden, sind es insbesondere auch energetische Anforderungen an diese öffentliche Einrichtung, die im gegenwärtigen Zustand nur stark eingeschränkt erfüllt sind.
Das im Grundsatz gegebene gute funktionale Angebot an Räumlichkeiten steht somit in einem erheblichen Kontrast zu den im Gebäude vorhandenen baulichen Mängeln, die trotz der intensivnutzungsseitig bedingten Beanspruchung in der Vergangenheit keine Sanierung erfuhren.

Wurden in der Bauphase des Objektes gültige Maßstäbe erfüllt, so sind diese in Hinsicht auf die aktuell, insbesondere im Bereich einer derartigen öffentlichen Einrichtung zu erfüllenden Normen, überholt und nicht mehr anzusetzen.
Bereits im Jahr 2005 durchgeführte kleinere Sanierungsmaßnahmen im Bereich des Saales sowie dem angrenzenden Schankraum im Obergeschoss zeigen sich in Anbetracht verbliebener Mängel unscheinbar wirksam und ob des eher gering einflussnehmenden Umfanges nicht geeignet, die Nutzungsfähigkeit des gesamten Objektes an sich zu begründen. Diese Maßnahmen wurden durch Fördermittel aus dem Programm „Erhaltung und Stärkung des ländlichen Raumes" des Landwirtschaftsamtes Zeulenroda bezuschusst. In diesem Kontext wurden die Sanitäranlagen modernisiert und die Möblierung des Schankraumes vorgenommen.

Eine Weiterführung des Sanierungsprozesses sowie die technische Neuausrichtung ist unausweichlich durchzuführen. Anderenfalls kann der, insbesondere in Hinsicht auf Veranstaltungen zwingend notwendige und funktional als Erfordernis zu definierende Standard auch zukünftig und dann wahrscheinlich dauerhaft nicht mehr bereitgestellt werden.
So sollen mit den beabsichtigten Maßnahmen zunächst noch verbliebene Lücken und Mängel im Bereich der Gebäudehülle (Dachgeschoß, Fenster, Türen unter besonderer Beachtung energiespezifischer Anforderungen) aber auch im Funktionsbereich der elektrischen Anlagen sowie der Wärmeversorgung  geschlossen bzw. beseitigt werden, vervollständigt durch Modernisierungs- und Umbaumaßnahmen, um das Angebot der Einrichtung anhand angefragter Bedarfe von Bürgern des Dorfes, der Stadt und der Region sinnvoll zu erweitern und in diesem Sinne die Funktionsbereiche zu optimieren - im Grundsatz eine konsequente Weichenstellung zum fortwährendem Erhalt des gesellschaftlichen Mittelpunktes des Dorfes an diesem Standort!

Die im Objekt realisierten, gezielt akzentuierten Angebote bedürfen entsprechende, im Gebäude realisierte Raum- und Aufenthaltsstandards, die in ihrem Umfang und Niveau ausschlaggebend für eine nachhaltige Nutzung sind. Die strukturellen Voraussetzungen sind mit den vorhandenen Funktionsräumen im Grundsatz gegeben. Insofern wird mit den Investitionen in die energetische Sanierung das gegebene bauliche sowie funktional-räumliche Potential folgerichtig optimiert und so die avisierte, andauernde Nutzung des Objektes zwangsläufig gesichert. Der gegebene Standard im Kontext des etablierten Nutzungsansatzes sowie nachgefragter Bedarfe wird auf der Basis eines verbesserten energetisch-baulichen Zustandes bzw. der perspektivisch angedacht, neu zu schaffenden Nutzungs- und Funktionsbereiche zu einer gewollten weiteren Intensivierung und Qualitätssteigerung des vorhandenen Aufenthalts- und Aktivitätsangebotes beitragen.

Zielstellung
Ziel der maßgeblich in Hinsicht auf eine energetische Sanierung und Erhaltung der Substanz ausgerichteten Maßnahmen ist es, auch langfristig eine Nutzung des Gebäudes und damit dessen - auch aus siedlungshistorischer bzw. -struktureller Sicht wichtigen - physischen Bestand im Ortsgefüge zu erhalten. Das Gebäude soll als Veranstaltungsort besonderer Qualität dienen. Bevorteilt durch die Lage im dörflichen Gefüge verweist das exklusive Ambiente auf zahlreiche Möglichkeiten diesbezüglicher Nutzungen. In diesem Sinne gilt es, das Objekt der öffentlichen Nutzung zur Verfügung zu stellen, was die Vermietung zum Zwecke der Durchführung privater Veranstaltungen einschließt. Dabei sollen in der Schnittmenge zwischen Kleinteiligkeit individueller Nachfragen und größerer Veranstaltungsort generierte Räume die Möglichkeit der ganzjährigen Nutzung offerieren. Der somit gesicherte und optimierte bauliche Bestand des Gebäudes und seiner Bedeutung im Sinne der Dorfgemeinschaft steht im Kontext der Ziele einer zukunftsorientierten ländlichen Entwicklung, die jene Punkte im Ort als wesentliche Qualitätsmerkmale ausweist sowie deren Erhalt und Nutzung, anderenorts sogar deren Neuerrichtung als Dorfgemeinschaftshäuser, Mittelpunkte und oft ,,Keimzellen" des vielerorts erst wieder zu initiierenden dörflichen Lebens, forciert.
Das Angebot ergänzend bietet das Gebäude Räumlichkeiten für verschiedene Aktivitäten - selbstverständlich nach der jeweils eigenen Zielsetzung und eigenverantwortlich, grundsätzlich aber im Sinne der Allgemeinheit.

Die Förderung und Entwicklung der Aktivität und eigenen Kreativität der diesen Bereich aufsuchenden Menschen, Heimat- und Brauchtumspflege finden hier ebenso statt wie die zwangsläufig damit einhergehende Förderung der aus der Betrachtung gesellschaftlicher Aspekte heraus überaus wichtigen solidarischen Gemeinschaft, zwanglosen Begegnung und Kommunikation bei den Angeboten des Zusammenkommens und beim kulturellen Freizeiterlebnis.
In diesem Sinne werden seit der Umwidmung Nutzungen ausgeübt, welche die Erfüllung der Zielstellungen einer zukunftsorientierten, geordneten und nachhaltig wirksamen städtebaulichen Entwicklung unterstützen.

Die wesentlichen Leistungen lassen sich zusammenfassen

Gebäudehülle
Sanierung der Abdichtung der kellergeschoß-bezogenen Außenmauern des Gebäudes aufgrund der in diesem Bereich nicht mehr gewährleisteten diesbezüglichen bautechnischen Sicherheit, insbesondere Ausschachtung, Trockenlegung und fachgerechte Vertikalabdichtung des Sockelbereiches sowie Behandlung von vorhandenen / zunehmenden Feuchteschäden in den Außenmauerbereichen zur nachhaltigen Sicherung der Grundbausubstanz dem folgend und im Sinne des Ortsbildes - markantes Gebäude im Zentrum des Ortes, typische und ortsangepasste Gliederung der Fassade durch Verputz der aus wärmetechnischer Sicht hinreichend bemessenen Außenwände im EG und aufgebrachte Naturstein-Verschieferung im OG. Darüber hinaus Beseitigung von Schäden am Verputz der Fassade im Erdgeschoß im Sinne einer Gewährleistung der wärmeseitigen Funktionsfähigkeit der Fassade aber auch der baulichen Substanz selbst, einschließlich Fassadenanstrich in Ergänzung der Maßnahmen am Objekt;

Energetische Sanierung durch Dämmmaßnahmen im Bereich der obersten Geschoßdecke zur Beseitigung einer noch vorhandenen und üblich negativ wirksamen Schwachstelle in Hinsicht auf den Wärmeschutz des Objektes in Ergänzung der mit der vorhandenen traditionellen Bausubstanz bemessenen wärmeseitigen Ausrichtung des Gebäudes; die Maßnahmen zur Dämmung umfassen im Wesentlichen den Ausbau des vorhandenen Aufbaus, ein fachgerechtes Einbringen einer Mineralwolldämmung und den Einbau eines neuen Dielenbodens in Teilbereichen; in diesem Zusammenhang zwingend auszuführende Sanierung vorhandener Feuchteschäden im angrenzenden Mauerwerk.

Erneuerung von Fenstern in Bereichen, die für die Gewährleistung eines möglichst umfassenden Wärmeschutzes maßgebliche Bedeutung besitzen und in deren mangelhaftem Bestand wärmeseitig deutliche Funktionsdefizite bestehen; dem folgend Einbau neuer Fenster in beiden Gebäudeebenen in Bereichen, in denen das Erfordernis hierfür zwingend gegeben ist; in diesem Zusammenhang Ersatz der unzureichend wirksamen und aus energiespezifischen Aspekten heraus ungünstig einzuschätzenden, mangelhaft ausgerichteten Hauseingangs- und Außentüren zum Gebäude zur Vervollständigung der komplexen Maßnahmen zum Wärmeschutz an der baulichen Hülle

Neue Innentüren und -wände gemäß gewünschter Nutzungsanforderungen, damit zugleich Beseitigung von Mängeln zu geringer Durchgangsbreiten und -höhen sowie nicht vorhandener Dämmwirkung und Feuerwiderstandsfähigkeit

-Innenputz, Maler-, Tapezier- und Fliesenarbeiten
- Leistungen im Bereich der Böden und Decken in den einzelnen Geschossen nach Erforderlichkeit gegebener Schadstellen und -ursachen
-Arbeiten im Bereich verschiedener Wandflächen, beispielsweise Treppenhaus und Bodentreppe (Trockenbau, Dämmmaßnahmen ... )
Erneuerung der Fluchttreppe / 2. Rettungsweg vom Saale des OG mit direktem Zugang /Ausgang zum Außenbereich
Entfernung entbehrlicher Einbauten, beispielsweise der Holzverkleidung in den Fluren des EG

Dachbereich
Umdecken des vorhandenen komplex gegliederten und durch verschiedene Dachaufbauten und differenzierte Verlegedetails der Deckung geprägten Schieferdaches des historischen Gebäudes, hierdurch insbesondere umfassende und anhaltend wirksame Beseitigung von Mängeln und Störungen in der Dachdeckung mit Einflüssen auf dessen Funktionsfähigkeit/ Dichtigkeit, die u.a. zu Schäden führten; die Maßnahmen beinhalten das Entfernen der vorhandenen Schieferdeckung einschließlich der dachgliedernden funktionalen Ein- und Aufbauten (Dachentwässerung ... ), den Einbau einer neuen Dachdichtung im Vorfeld des Aufbringens einer neuen Deckung aus Doppelstehfalzdeckung
sowie dem Wiedereinbau zugehöriger Anlagen der Dachentwässerung / Blitzschutz / Lüftung

Erneuerung der Dacheindeckung, einschließlich Auswechslung der Dachschalung
Nach Erforderlichkeit sanierende Eingriffe in die Dachkonstruktion
Erneuerung der Regenentwässerungen (Dachrinnen, Fallrohre) einschließlich der Anbindungen an Entwässerungseinrichtungen im Außengelände
Installation Blitzschutzanlage
Dämmung der obersten Geschossdecke - das Dach selbst verbleibt als Kaltdach

KGR 400 Technische Gebäudeausrüstung
Zeitgemäßes, effizient wirksames System der Wärmeversorgung im EG.
Neue Sanitäranlage mit BEH.WC im EG

Nach Erforderlichkeit Sanierung Elektroinstallation nach Stand der Technik, des Weiteren Brandschutzinstallationen und Rettungswegekennzeichnungen.

KGR 500 Außenbereich
Im Zusammenhang der Arbeiten am Gebäude / Trockenlegung Neugestaltung der angrenzenden Außenflächen einschließlich geordneter Regenwasserführung und -ableitung, Unterbau und Oberflächen sowie Anlegen von befestigten Flächen zur Gewährleistung gesicherter Aufenthalts-/ Arbeitsbereiche und bestmöglich geordneter Funktionsbereiche im Schnittfeld der räumlichstädtebaulichen Anforderungen aber auch funktional-nutzungsbestimmten Aspekten an die Gliederung und Prägung der unmittelbar angrenzenden Außenanlagen eines durch die Öffentlichkeit genutzten Dorfgemeinschaftshauses

Abbruch-/ Rückbauarbeiten Aussenanlagen
Einbau einer Drainageleitung an der Gebäudeaußenkante,
Anlage eines Traufstreifens
Nach Erforderlichkeit sanierende Eingriffe der Anbindung an Ver- und Entsorgungsmedien
(AW, TW, E-Tech) im Nahbereich

- Ende der Beschreibung -

*Hinweis: 5.0 Deckblatt Algemeine und Techn. Vorbemerkungen*
5.0  ALLGEMEINE UND TECHNISCHE VORBEMERKUNGEN

  E V M
Einheitliche  Verdingungsmuster
für Bauleistung

*Hinweis: Allgemeinen Vorbemerkungen*
ALLGEMEINE VORBEMERKUNGEN

Hinweise - Abweichung Lang- und Kurztext
Sofern Lang- und Kurztext voneinander abweichen, gilt immer der Langtext.

Hinweise und Auskünfte zu den Verdingungsunterlagen
Rechtzeitig beantragte Auskünfte werden spätestens 6 Kalendertage in
Fällen besonderer Dringlichkeit 4 Kalendertage vor Ablauf der Angebotsfrist erteilt.
Anfragen sind schriftlich per Mail (info@architektur-hoffmann.de) oder per Fax (09288/55437) einzureichen.

Online - Pläne
Digitale Pläne für die Vergabe werden als pdf-Dateien zur Verfügung gestellt. Die Vergabestelle kann nicht gewährleisten, dass die Pläne maßstabsgetreu wiedergegeben werden. Sollte eine für die Angebotsbearbeitung notwendige Vermaßung fehlen, hat der Bewerber bei der Vergabestelle diese Auskunft zu verlanen.

Besichtigung der Baustelle
Dem Bieter wird dringend empfohlen, vor Angebotsabgabe die Baustelle mit den örtlichen Gegebenheiten und Randbedingungen zu besichtigen, da spätere Forderungen für Erschwernisse aus Unkenntnis der Örtlichkeit
nicht gewährt werden. Termine hierfür sind mit dem AG abzustimmen.

Die Arbeiten können im Einzelfall zu unterschiedlichen Zeitpunkten nach Erfordernis und Aufforderung anfallen.

Es gelten die Allgemeinen Technischen Vertragsbedingungen für die Ausführung der Bauleistungen der
VOB/ C in der zum Zeitpunkt des Vertragsabschlusses gültigen Fassung.

Die Leistungsbeschreibung dient der Preisfindung. Erkennt der Bieter, dass die Leistungen nicht erschöpfend beschrieben sind, so hat er hierauf vor der Angebotsabgabe schriftlich hinzuweisen.

Die angebotenen Einheitspreise gelten für die Ausführung der Leistungen in allen Teilmengen wie Großflächen und in Einzelräumen sowie für zeit und ebenen versetztes Arbeiten nach Abruf durch die AG-Objektüberwachung.

Keine Verwendung gefährlicher Stoffe
Vom Auftragnehmer dürfen keine gesundheitsgefährdenden Stoffe und Bauteile eingebaut werden. Die Werte der derzeit gültigen MAK-Liste sind einzuhalten.

Bauprodukte, Nachweise
Zur Qualität der Bauprodukte wird vor allem auf das Produkthaftungsgesetz vom 15.12.1989 und auf die Bayer.
Bauordnung vom 09.05.2016, hier besonders auf Artikel 15 bis 23, hingewiesen. Die Bauregellisten des Instituts
für Bautechnik in Berlin sollten dem Anbieter vorliegen und bekannt sein.

Bauprodukte dürfen nur verwendet werden, wenn sie für den Verwendungszweck

*  den Vorschriften des Bauproduktengesetzes, der Bauproduktenrichtlinien und der Umsetzung
  sonstiger Richtlinien der Europäischen Gemeinschaften entsprechen und das CE-Zeichen tragen
  (siehe auch Bauregelliste B) oder

*  den in der Bauregelliste A aufgeführten Techn. Regeln entsprechen und auf Grund des Übereinstimmungsnachweises das Ü-Zeichen tragen oder

*  eine allgemeine bauaufsichtliche Zulassung besitzen oder

*  ein allgemeines bauaufsichtliches Prüfungszeugnis erhalten haben oder

*  eine Zustimmung im Einzelfall besitzen oder

*  einer Regelung für sonstige Bauprodukte (für die vorgenannten Punkte nicht zutreffen) entsprechen z.B:
  Nachweis der Gleichwertigkeit.

Gem. Art. 52 Abs.1 BayBO hat der Unternehmer die erforderlichen Nachweise über die Verwendbarkeit der eingesetzten Bauprodukte und Bauarten auf der Baustelle bereitzuhalten. Gem. Art. 77 Abs.5 BayBO ist jederzeit, der bauüberwachenden Stelle, auf der Baustelle bzw. Betriebsstätte Einblick in die Genehmigungen, Zulassungen, Prüfzeugnisse, Übereinstimmungserklärungen, Übereinstimmungszertifikate, Überwachungsnachweise, Zeugnisse und Aufzeichnungen über die Prüfung von Bauprodukten usw. zu gewähren. Diese Nachweise sind vor Baubeginn dem Auftraggeber als Kopie zu übergeben.

Anweisungen
Die Fachbauleitung des AGs obliegt einem Architektur- bzw. Fachingenieurbüro. Anordnungen Dritter dürfen nicht befolgt werden.

Arbeitssicherheit und Gesundheitsschutz
Die Einhaltung sämtlicher Sicherheitsbestimmungen entsprechend der Unfallverhütungsvorschriften bzw. der Sicherheitsvorschriften der Berufsgenossenschaften liegt im Verantwortungsbereich des AN.
Gewerkübliche Sicherheitseinrichtungen sind vom AN zu stellen.

Die Teilnahme an regelmäßigen Sicherheitsbegehungen mit der Bauleitung und dem Sicherheits- und Gesundheitskoordinator (SiGeKo) ist Pflicht und wird nicht gesondert vergütet. Der Sicherheits- und Gesundheitsplan (SiGe-Plan) des AG ist zu beachten.

Nach Auftragserteilung erhält der AN eine Firmenauskunft. Diese ist vollständig auszufüllen und dem SiGeKo
mind. eine Woche vor Beginn der Bauarbeiten zu übergeben.

Dem SiGeKo sind unentgeltlich auf Verlangen Nachweise zur Umsetzung der aktuellen Verordnungen zur Arbeitssicherheit vorzulegen, z.B. Prüfnachweise der Arbeitsmittel und Gefährdungsbeurteilungen. Werden Gefahrstoffe eingesetzt, sind diese zwingend vor Baubeginn anzumelden.

Baustellenverweis
Bei groben Verstößen gegen die sicherheitstechnischen Schutzmaßnahmen oder Verhaltensregeln werden die betroffenen Personen der Baustelle sofort verwiesen. Der AN hat umgehend für geeigneten fachkundigen Ersatz zu sorgen.

Baustellenbesprechungen
Der Auftragnehmer hat zu den Planungs- und Baustellenbesprechungen, die der Auftraggeber durchführt, einen bevollmächtigten und weisungsberechtigten Vertreter zu entsenden, welcher bei Auftragserteilung benannt werden muss. Über die Notwendigkeit der Teilnahme entscheidet die Bauleitung.
Die Besprechungen finden nach Vereinbarung statt.
Das Ergebnis wird in Protokollen festgehalten. Einsprüche gegen das Protokoll sind spätestens in der nächstfolgenden Sitzung geltend zu machen.

Für alle Projektbeteiligten sind neben Vertrag, Plänen und LV auch diese gemeinsam erstellten Protokolle verbindlich. Änderungen der Auftragsinhalte und/oder des Auftragsumfanges (Nachträge) bedürfen einer gesonderten schriftlichen Form außerhalb des Protokolls.

Baufristenplan
Der Auftragnehmer hat einen Baufristenplan über seine vertraglichen Leistungen zu erstellen, anhand dessen die Einhaltung der Vertragsfristen nachgewiesen und überwacht werden kann.

Die Vertragsfristen ergeben sich aus den Besonderen Vertragsbedingungen. Die Festlegungen des Auftraggebers, z.B. zur baufachlichen oder terminlichen Koordinierung mit den übrigen Leistungsbereichen sind zu berücksichtigen.

Bei Änderungen der Vertragsfristen oder bei erheblichen Abweichungen von sonstigen Festlegungen ist der Plan durch den Auftragnehmer unverzüglich zu überarbeiten. Der Plan ist dem Auftraggeber, 10- Werktage nach Auftragserteilung, bei Überarbeitungen unverzüglich jeweils in 2- Ausfertigungen zu übergeben.

Bautagesberichte
Der AN hat arbeitstäglich Bautagesberichte zu führen und der Bauleitung des AG für jeden Tag getrennt in DIN A4-Format einmal wöchentlich vorzulegen bzw. zuzusenden. Sie müssen alle Angaben enthalten, die für die Ausführung und Abrechnung des Auftrages von Bedeutung sind.

Anordnung von Stundenlohnarbeiten
Mit der Ausführung der im Leistungsverzeichnis vorgesehenen Stundenlohnarbeiten ist erst nach schriftlicher Anordnung des Auftraggebers zu beginnen.

Die Stundenlohnzettel sind dem Objektüberwacher spätestens an dem auf die Leistung folgenden Arbeitstag vorzulegen und von diesem abzeichnen zu lassen. Soweit nicht anders ausgeschrieben, müssen im Stundenlohnsatz Lohnnebenkosten, Wegegeld, Auslösung und sonstige Lohnzuschläge (Zuschläge für Überstunden, Feiertagszuschläge, etc.) enthalten sein, einschließlich der Kosten für Handwerkszeug und Kleingeräte.

Gegengezeichnete Stundenlohnzettel bedeuten keine Anerkenntnis eines Vergütungsanspruchs. Dem AG bleibt es vorbehalten zu prüfen, ob die Arbeiten vor Beginn angeordnet wurden und nicht schon mit den Preisen für die Vertragsleistungen (einschließlich Nebenleistungen) abgegolten sind. Stellt sich bei einer späteren Prüfung heraus, dass die nach Stundenlohn berechneten Arbeiten bereits von den Vertragsleistungen umfasst oder zu deren Nebenleistungen gehören, so werden sie trotz unterschriftlicher Anerkennung der Stundenlohnberichte durch den Auftraggeber nicht vergütet. Bei etwaiger Doppelzahlung durch den Auftraggeber besteht eine Rückerstattungspflicht des Auftragnehmers; auf einen Wegfall der Bereicherung kann sich der Auftragnehmer nicht berufen.

Gerätestunden für Kleingeräte
z.B. Bohrer, Flex, usw. sind in die Einheitspreise einzurechnen und werden auch für Stundenlohnarbeiten
nicht gesondert vergütet.

Abfall
Die Beseitigung von Schutt, Abfall, Verpackungs- und Abdeckmaterial hat laufend und arbeitstäglich zu erfolgen. Die Kosten dieser Baureinigung und die Kosten für Bereitstellung und Abfuhr der Schuttbehälter sind mit den Leistungspreisen abgegolten. Grundsätzlich gilt, dass die Baustelle täglich besenrein zu hinterlassen ist. Kommt der AN der Schuttbeseitigung trotz Aufforderung nicht nach, veranlasst die Bauleitung ohne weitere Aufforderungen die Beseitigung durch eine Fremdfirma, die Kosten gehen zu Lasten des Auftragnehmers. Die Mengenermittlung und Zuordnung erfolgt nach billigem Ermessen der Bauleitung, wobei dem Auftragnehmer der Nachweis offen bleibt, dass er den Schutt bzw. Abfall nicht verursacht hat, bzw. nur in wesentlich geringerem Umfang.

Die Bereitstellung, das Befüllen und das Abfahren von Schuttcontainern erfolgt durch den jeweiligen Auftragnehmer. Dieser hat je nach Erfordernis für unterschiedlichen Bauschutt unterschiedliche Container aufzustellen. Die Kosten hierfür sowie die Entsorgungskosten (Deponie bzw. MVA) sind in die jeweiligen Einheitspreise einzurechnen. Die erforderlichen Genehmigungen auf der Grundlage des Kreislaufwirtschafts- und Abfallgesetzes sind durch den jeweiligen Auftragnehmer zu beantragen. Hierzu gehören auch alle Nachweis- und Anzeigepflichten aus der Verordnung über Verwertungs- und Beseitigungsnachweise. Der Aufwand für vorgenannte Verfahren ist in die Einheitspreise einzukalkulieren. Die Entsorgungsnachweise gemäß der Abfallsatzung sind dem AG spätestens mit der Schlussrechnung zu übergeben.

Baustrom und Bauwasser
Strom und Wasser stellt der AG nur innerhalb der Baustelle zu betrieblichen Zwecken zur Verfügung. Der Auftraggeber stellt den Firmen an zentraler Stelle eine Wasserentnahmestelle zur Verfügung. Zur Stromversorgung wird bauseits  ein Baustromverteiler aufgestellt.
Die weitere Versorgung mit Wasser bzw. Strom ab dieser Abnahmestellen ist Sache des Auftragnehmers.

Sanitäre Einrichtungen
Ein WC-Kabine wird  für alle Auftragnehmer bereitgestellt. Die Einrichtung wird bauseits vorgehalten und
betrieben.

Lager-, Arbeits- und Unterkunftsflächen
Lager- und Arbeitsflächen im Außenbereich werden den Auftragnehmern nach Abstimmung von der Bauleitung des AG zugewiesen. Bauablaufbedingte Umsetzungen von Teilen der Baustelleneinrichtung und dgl. sind nach Aufforderung durch den AG unverzüglich vom AN zu veranlassen. Nach Beendigung der Arbeiten sind die Flächen in den Originalzustand zurück zu versetzen.

Herstellen von Zeichnungen und Unterlagen
Leistungen des Auftragnehmers
Eine erforderliche Planvorlage des AN hat in Abstimmung mit dem AG so rechtzeitig zu erfolgen, dass die vertraglich vereinbarten Ausführungstermine unter Berücksichtigung von Planprüfung und der erforderlichen Lieferfristen eingehalten werden.

Der Auftragnehmer hat seine Leistungen unter seiner eigenen Verantwortung nach dem Vertrag zu erbringen. Dazu gehören auch Werkstatt-/Montagepläne, Bedienungsanleitungen etc. Deshalb werden vom Auftraggeber oder seinem Erfüllungsgehilfen diesbezüglich keine Freigaben, Anerkenntnisse oder sonstige Rechtserklärungen abgegeben. Die Kenntnisnahme des Auftraggebers entbindet den Auftragnehmer nicht von seiner vollen Verantwortung und Haftung für die Richtigkeit und vertragsgerechte Ausführung seiner Leistung. Dies gilt auch für etwaige Planfreigaben.

In der Regel erfolgt nur eine Prüfung im Hinblick auf die Gestaltung und die technischen Vorgaben.

Sofern im Leistungsverzeichnis die Lieferung und Erstellung von Plänen in digitaler Form gefordert ist, sind diese zwingend nach den Vorgaben des Auftraggebers (insbesondere hinsichtlich der Einhaltung von Layerstrukturen, Planstempel etc.) zu erstellen.

Auf Verlangen des Auftraggebers hat der Auftragnehmer vor Inangriffnahme der Leistungen und Bestellung von Stoffen, Materialien und Bauteilen kostenlos Muster, Proben, Gütenachweise usw. vorzulegen. Genehmigte Muster und Proben verbleiben bis zur Abnahme der Vertragsleistung beim Auftraggeber.

Sprache
Alle Äußerungen des Auftragnehmers müssen in deutscher Sprache abgefasst sein. Fremdsprachliche schriftliche Erklärungen Dritter (z.B. Bescheinigungen von Behörden) sind mit deutscher Übersetzung einzureichen. Die Übersetzung behördlicher Bescheinigungen muss vom Konsulat beglaubigt sein.

Der Auftragnehmer hat dafür zu sorgen, dass während der Arbeit auf der Baustelle ständig eine Person anwesend ist, die es ermöglicht, in deutscher Sprache zu verhandeln.

Kommt der Auftragnehmer dieser Verpflichtung trotz Mahnung durch den Auftraggeber nicht nach, so ist der Auftraggeber berechtigt, einen Dolmetscher auf Kosten des Auftragnehmers heranzuziehen.

Schweißarbeiten
Für evtl. auf der Baustelle erforderliche Schweißarbeiten ist eine Schweißerlaubnis einzuholen.

Die Schweißnähte dürfen grundsätzlich nur von geprüften Schweißern ausgeführt werden. Dem Gebot sind entsprechende Nachweise geeigneter Mitarbeiter nebst vergleichbarer Referenzen beizufügen. Vor Beginn der Arbeiten sind die Zeugnisse dem Bauleiter zur Prüfung vorgelegt worden.

Versicherungs- und Verbrauchskosten
Die Kosten des Verbrauchs von Baustrom und -wasser sowie der Bauwesenversicherung werden durch Umlagen verrechnet und von den einzelnen Gewerken getragen. Es werden anteilig folgende Verbrauchskosten für Baustrom, Bauwasser und Bauwesenversicherung in

Ansatz gebracht und einbehalten:
Baustrom, Bauwasser, Toilettenbenutzung: 0,3 % der Brutto - Auftragssumme
Bauwesenversicherung: 0,25 % der Brutto - Auftragssumme

Verjährungsfrist für Mängelansprüche
4 Jahre außer bei wartungsbedürftigen maschinentechnischen und elektronischen Anlagen ohne Wartungsvertrag.

Planungsunterlagen
Dem AN werden die für seine Arbeit erforderlichen Planunterlagen vom Bauherrn bzw. vom Planer generell nur 1-fach als Papierdruck und bei Bedarf zusätzlich als pdf-Datei auf CD-ROM übergeben. Alle für die Ausführung maßgebenden Pläne und Zeichnungen müssen vom AN jederzeit auf der Baustelle zur Verfügung gehalten werden.

Nachunternehmer
Der AN hat bei Angebotsabgabe die von ihm als Nachunternehmer vorgesehenen Firmen zu benennen. Generell ist der Einsatz von Nachunternehmern rechtzeitig vor Beauftragung dem Auftraggeber zur Genehmigung vorzulegen. Erst nach Freigabe des AG darf der NU tätig werden. Eventuelle Terminverzögerungen sind immer in Verantwortung des AN.

Normen und Richtlinien
Es gelten die anerkannten Regeln der Technik und die VOB/Teil B und C, in der aktuellen Fassung, voll inhaltlich.

Gerichtsstand
Gerichtsstand für die Austragung von Streitigkeiten ist der Sitz des Bauherrn. Während der Streitigkeiten darf der Auftragnehmer ohne Genehmigung des Bauherrn seine vertraglichen Arbeiten weder ganz noch teilweise einstellen.

WEITERE ZUSÄTZLICHE  VERTRAGSBEDINGUNGEN

Kulturhistorische Funde
Werden vom Auftragnehmer Funde gemacht, die von kulturhistorischer Bedeutung sein könnten, ist sofort der Auftraggeber oder dessen örtlicher Bauleiter zu informieren.

Lieferung und Einbau
Soweit im Einzelfall keine abweichende Festlegung getroffen wurde, beinhalten die Positionen die Liefeung und den Einbau.

Baulärm
Auf der Baustelle dürfen nur schallgedämmte Baumaschinen eingesetzt werden.
Auf angrenzende Bebauung und Gebäude ist Rücksicht zu nehmen.

Ver- und Entsorgungsleitungen
Der Auftragnehmer hat sich vor Ausführung der Arbeiten über die Lage von Leitungen, Kabeln, Dränen,
Kanälen u. dgl. beim Auftraggeber und bei den für die Ver- und Entsorgungsanlagen zuständigen Trägern
zu unterrichten.

Vor Beginn der Arbeiten hat sich der Auftragnehmer außerdem bei allen zuständigen Stellen über eventuell vorhandene Ver- und Entsorgungsleitungen sowie deren Schutz zu informieren. Bei allen Arbeiten, mit oder ohne Geräteeinsatz, im Bereich der Leitungstrassen sind grundsätzlich die einschlägigen Vorschriften der BayBO und der Berufsgenossenschaften, der VDE, sowie die Merkblätter und Hinweise des örtlichen Energieversorgers einzuhalten.

Schäden an Ver-. und Entsorgungsleitungen, sowie daraus entstehende Folgekosten gehen zu Lasten des Auftragnehmers.

Entsorgung von Bauschutt und sonstigem Abbruchmaterial:
Bauschutt sowie Abbruchmaterialen, die aus dem Leistungsbereich des AN hervorgehen, sind vom AN auf
Container zu laden, abzutransportieren, und fach-, sach- und umweltgerecht entsorgen.

Alle Teile, die nicht für den Wiedereinbau bestimmt sind, an zugelassene Entsorgungsstelle zu entsorgen.

Der Nachweis der Entsorgungsstelle und der Bezahlung der Deponiegebühren sind der Schlussrechnung
beizufügen.

Reinigung
Die Baustelle ist täglich zu reinigen, inkl. Reinigung bei Fertigstellung einzelner Arbeitsabschnitte.

Werbung
Firmentafeln und Werbebanner sind nicht zulässig. Werbung auf der Baustelle ist nur nach vorheriger schriftlicher Zustimmung des Auftraggebers zulässig.

Alkoholverbot- und Rauchverbot
Auf der Baustelle herrscht Rauchverbot.
Das Konsumieren von Alkohol und/oder Drogen ist ebenfalls untersagt.

Daten und Auskünfte über die Baumaßnahme
Daten und Auskünfte über die Baumaßnahme darf der Auftragnehmer Dritten nur mit vorheriger Zustimmung des Auftraggebers weitergeben. Dies gilt auch nach Abschluss der Bauarbeiten für die Erteilung von Referenzen oder der geplanten Veröffentlichung in Firmenbroschüren, Internetauftritten etc.

Rechnungen
Rechnungen sind im Original, in Papierform, 2-fach, mit Adresse des AG auszustellen
und ausschließlich bei der  Ausschreibenden Stelle -  Architekturbüro Hoffmann, Bad Steben - einzureichen.
Auf allen Rechnungen ist sowohl die Maßnahme als auch die Adresse des AG anzugeben.
Rechnungsstellung für Abschlagszahlungen und Schlussrechnungen nach VOB.

- Ende der allgemeinen und zusätzlichen Vorbemerkungen -

*Hinweis*
ZTV - ZUSÄTZLICH TECHNISCHE VORBEMERKUNGEN GERÜSTBAU

2.  BESONDERER TEIL

2.1  Geltungsbereich und Ausführungsgrundlage
  Der sachliche Geltungsbereich ergibt sich ebenso wie die technische Ausführung grundsätzlich aus den DIN18451 - Gerüstarbeiten und 4422 - Fahrgerüste.

  Darüber hinaus sind mit Vorrang die Regeln der Schriftenreihe ZH1/534 "Regeln für Sicherheit und Gesundheitsschutz im Gerüstbau" und ZH1/560 - "Netzschutzgerüste - des Hauptverbandes der gewerblichen Berufsgenossenschaften" zu beachten.

2.2  Stoffe, Bauteile

2.3  Ausführung
  Es wird ein tragfähiger Untergrund mit Unebenheiten im Bereich von +/-10 cm bereitgestellt. Bedenken hinsichtlich des Untergrundes, der vorgesehenen Ausführung und der Möglichkeit der Verankerung und Abstützung sind dem Auftraggeber unverzüglich mitzuteilen.

  Der Auftragnehmer hat sich vor Arbeitsausführung über die genaue Lage von Hindernissen, wie Leitungen, Kabel, Kanäle, Vermarkungen u. dgl. zu informieren und ggf. eine Aufgrabungserlaubnis der Rechtsträger einzuholen.

  Sofern im Leistungsverzeichnis nicht näher beschrieben, verpflichtet sich der Auftragnehmer vor Ausführung der Leistung, sich vor Ort mit dem Auftraggeber abzusprechen, um den Gerüstaufbau nach den Belangen der am Bau Beteiligten zu gewährleisten.

  Werden Stahlrohrgerüste ausgeschrieben, so steht es dem Bieter grundsätzlich frei, Systemgerüste vorzusehen. Systemgerüste müssen eine Zulassung haben. Sie dürfen nur entsprechend dieser Zulassung errichtet werden.
  Die freie Wahl des Gerüstes durch den Bieter bzw. Auftragnehmer (Rohrgerüst oder Systemgerüst) ist dann nicht möglich, wenn im Ausschreibungstext auf den entsprechenden Teil der DIN4420 Bezug genommen wird oder wenn die entsprechenden Kurzbezeichnungen der DIN4420 verwendet werden.

  Die Kennzeichnung der Fassaden-, Raum- und Stützgerüste mit der Bezeichnung der aufstellenden Firma einschl. Telefonnummer sowie des flächenbezogenen Nutzungsgewichtes ist unverzichtbar. Die Kennzeichnung nach DIN4420-1 wird dadurch nicht ersetzt.
  Dübel zur Befestigung müssen auf den Untergrund abgestimmt sein; ihre Spreizkräfte dürfen keine zu großen inneren Spannungen erzeugen. Bei nicht ausreichend festem Untergrund sind Injektionsanker zu verwenden.
  Pro Gerüstseite soll ein Montagepunkt für einen Schwenkarmaufzug angegeben werden. Das Gerüst ist an diesem Punkt zusätzlich zu verstreben und mit der Wand zu verankern.
  Eingänge, Hauseingänge und Einfahrten sind im vollen Öffnungsquerschnitt von Bauteilen der Gerüstanlage freizuhalten.
  Sofern im Leistungsverzeichnis nicht näher beschrieben, erfolgt die Gerüstverankerung nach den allgemeinen technischen Regeln. Im Zuge der Leistungserfüllung ist es Aufgabe des Auftragnehmers, sich fachkundig mit dem Auftraggeber oder dessen Vertreter über die Gerüstverankerung an der Fassade oder sonstigen Bauteilen abzusprechen. Die Verankerung ist so zu wählen, daß die Verankerungstechnik und das Schließen der Verankerungslöcher auf den Schichtenaufbau des Bauteilelementes (geputzte Fassade, Fassade mit Thermohaut geputzt, Ziegelsichtmauerwerk, Betonsichtflächen, Metallfassaden, Fassadenverkleidungen sonstiger Art etc.) abgestimmt ist.

  Werden Gerüste auf wasserführenden Flächen wie Vordächer, Dachterrassen und Flachdächer erstellt, hat der Auftragnehmer dafür zu sorgen, dass die wasserführende Eindichtung durch die Gerüstbelastung nicht perforiert bzw. beschädigt wird. Diese Flächen dürfen nur im Rahmen der zulässigen Belastung genutzt werden. Im Zweifel ist die Bauleitung zu informieren.

  Bohlen und Abdeckungen sind gegen Verschieben zu sichern.

  Beim Abrüsten an der Fassade entstehende Beschädigungen sind zu beseitigen oder über den Unternehmer für die Fassadengestaltung in eigener Regie und auf eigene Kosten ausbessern zu lassen. Werden die Schäden, sofern sie gering sind, selbst beseitigt, kann der Auftragnehmer das dazu benötigte Material in Kleinmengen über die Bauleitung anfordern. In jedem Fall sind die Beschädigungen der Bauleitung anzuzeigen.

  Das Verkleiden von Gerüsten mit Folie kann von der Bauleitung geschoßweise verlangt werden, um bei ungünstigen Verhältnissen eine Kaminwirkung auszuschließen.

2.4  Preisinhalte
  Das Abstützen der Gerüste über Lichtschächten ist mit den Einheitspreisen abgegolten, ebenso das Überbauen von ebenen Stufen, sofern es systemgerecht möglich ist.

  Die Vorlage statischer Nachweise für Systemgerüste - die auf Verlangen zu übergeben sind - gilt, sofern nicht von der Regelausführung abgewichen wird, als Nebenleistung.

  Ist der Auftragnehmer mit der Verkehrssicherung der Baustelle beauftragt, so gehört dazu auch die laufende Kontrolle der Sicherungseinrichtungen. Die zeitlichen Abstände der Kontrollen richten sich nach den örtlichen Gegebenheiten.

  Ist für Normelemente oder -bauteile eine allgemeine statische Berechnung Bestandteil des Preises und ist sie auf Verlangen vorzulegen oder - als Kopie - auszuhändigen, so gehört dieses zu den Nebenleistungen.

2.5  Abrechnungshinweise
  Schutzgerüste als Witterungsschutz über Bauwerken werden analog zu Fassadengerüsten nach der überbauten Gebäudegrundfläche abgerechnet. Das Fassadengerüst wird - auch wenn es nur als Stützkonstruktion dient - gesondert berechnet.

  Die Aufmaßbestimmungen für Fassadengerüste gelten unabhängig von den Arbeiten, die von diesem Gerüst aus ausgeführt werden sollen. Wird ein Gebäude mit Flachdach eingerüstet, gilt die Linie der äußeren Begrenzung der Attika als Höhengrenze des Aufmaßes.

  Werden Gerüste auf der Baustelle nur umgesetzt, d.h. es entfällt der An- und Abtransport, so gelten - falls dazu keine Positionen im Leistungsverzeichnis ausgewiesen sind - die vereinbarten Preise für Auf- und Abbau sowie An- und Abtransport; der eingesparte Anteil für die Vorhaltung ist sichtbar abzusetzen, sofern er Bestandteil des Preises ist.

- Ende der Vorbemerkungen -

*Hinweis: 6.0 LEISTUNGSBESCHREIBUNG E V M Einheitliche Verdingungsmuster für Bauleistung*
6.0 LEISTUNGSBESCHREIBUNG
E V M / Einheitliche Verdingungsmuster / für Bauleistung

### 1 Gerüstarbeiten

#### 1.1 Gerüst - Dacharbeiten

**1.1.1 Arbeits- und Schutzgerüst**
Arbeits- und Schutzgerüst als längenorientiertes
Standgerüst, liefern, vorhalten und abtransportieren
Systemgerüst DIN 4420 Teil 4 als Rahmengerüst,
Breite der Belagfläche 70 cm, Gruppe 3, flächenbezogenes Nutzgewicht  2,0 kN/m²
Höhenabstand der Gerüstlagen 2 m,
verankern nach Wahl des AN.
Gebrauchsüberlassung bis 4 Wochen
Grundeinsatzzeit.

Einrüstung wie folgt:
Einrüstung als Arbeits- und Schutzgerüst
für die in den Vorbemerkungen beschriebenen
Arbeiten an senkrechten Bauwerksaußenflächen,
auf Gelände, Asphalt, Lichtschächten, geneigten
Dachflächen und Flachdachkonstruktionen.
Standfläche jedoch überwiegend waagerecht,
über Lastverteiler belastbar
Höhe der obersten Gerüstlage
über 3.00 bis ca. 9.00 m
Menge: 460,000 m2

**1.1.2 Gebrauchsüberlassung Gerüst**
Gebrauchsüberlassung
des vorbeschriebenen Gerüstes,
über 4 Wochen (Grundeinsatzzeit) hinaus.
Abrechnung nach Quadratmeter x Woche.
Menge: 3600,000 m2Wo

**1.1.3 Dachdeckerfanggerüst**
Umbauen des vorbeschriebenen Gerüstes
durch Anfügen  von Seitenschutz,
Einbauhöhe =  óberste Gerüstlage,
Gebrauchsüberlassung des Zusatzmaterials
bis 4 Wochen (Grundeinsatzzeit)
Ausführung  Außenseite als Dachdeckerfanggerüst  mit verzinkten Stahlrohren, Brettern
und Netzen. Seitenschutzhöhe ab Gerüstlage
nach Gerüstbauvorschrift
Menge: 46,000 m

**1.1.4 Fanggerüst vorhalten**
Gebrauchsüberlassung
des vorbeschriebenen zusätzlichen
Seitenschutzes
über 4 Wochen (Grundeinsatzzeit) hinaus.
Abrechnung nach Meter x Woche.
+ 4 Wochen
Menge: 276,000 mWo

**1.1.5 Gerüstträger**
Gerüstträger in Gitterkonstruktion
für die Überbrückung von Durchfahrten u.
dgl. in die Gerüstkonstruktion einbauen;
Gebrauchsüberlassung:
bis 4 Wochen (Grundeinsatzzeit).
Öffnungsbreite: 4 m
Belagbreite  : 0,70 m
Gerüstgruppe  : 3
Abrechnung: einfache Länge
Menge: 4,000 m

**1.1.6 Gerüstträger Gebrauchsüberlassung**
Gebrauchsüberlassung
Gerüstträger in Gitterkonstruktion für
die Überbrückung von Durchfahrten u.
dgl.; Verlängerung der Gebrauchsüberlassung
über die 4-wöchige Grundeinsatzzeit hinaus.
Menge: 36,000 m/Wo

**1.1.7 Konsolgerüst, 30 cm**
Gerüstausleger - Gerüstverbreiterung
Zulage zu vor beschriebenen Standgerüst für Auslegerkonsolen o. Gerüstverbreiterung innen oder außen einschl.
Gerüstbelag bei Dachüberständen o.
zu großem Wandabstand.

Verbreiterung  0,30 m
Abrechnung pro lfdm Gerüstlage.
Vorhaltedauer für den Zeitraum der
Leistungen des AN (4 Wochen)
Menge: 66,000 m

**1.1.8 Gebrauchsüberlassung Konsolen 30/70 cn**
Weitere Vorhaltung
Gerüstausleger / Gerüstkonsolen
Zulage zu vor genanntem Wandgerüst für
weiteres Vorhalten des vor beschriebenen
Gerüstes über die Dauer der Grundstandzeit hinaus.

Konsolen: 30/70 cm
Menge: 528,000 m/Wo

**1.1.9 Aufbau Abbau Treppenaufgang einläufig**
*** Bedarfsposition mit GB
Treppenaufgänge am Gerüst
Aufbauen und Abbauen Treppenaufgang für Gerüst,
Lasktklasse 3 (2kn/m²) einschl. Grundeinsatzzeit
(4 Wochen), Verankerung am Gerüst, Treppenaufgang
von Standfläche bis zur obersten Gerüstlage,
Höhe bis 6,50 m, Laufbreite (Stufenlänge) über
0,5 bis 0,75 m, mit Podesten alle 2 m Höhe,
Menge: 1,000 St

**1.1.10 Gebrauchsüberlassung Treppenaufgang einläufig**
*** Bedarfsposition mit GB
Gebrauchsüberlassung der vor beschriebenen
Treppenaufgänge, je weitere Woche über die
Grundeinsatzzeit hinaus.
Verlängerung der Vorhaltung der vorbeschriebenen
Konsolen mit allen Zusatzmaßnahmen über die
vereinbarte Grundstandzeit hinaus.
Abrechnung nach Stück x Woche
Menge: 8,000 St/Wo

**1.1.11 Innengeländer als Zulage**
*** Bedarfsposition ohne GB
Zulage Innengeländer
Zulage für Innengeländer als wandseitige
Absturzsicherung bei zu großem Wandabstand,
bestehend aus Geländerholm, Zwischenholm
und Boardbrett.
Abrechnung pro lfdm Geländer.
Vorhaltedauer für den Zeitraum der
Leistungen des AN (4 Wochen)
Menge: 1,000 m

**1.1.12 Gebrauchsüberlassung Innengeländer**
*** Bedarfsposition ohne GB
Weitere Vorhaltung Innengeländer
Zulage zu vor genanntem Wandgerüst für
weiteres Vorhalten des vor beschriebenen
Innengeländers über die Dauer der Grundstandzeit hinaus.
Menge: 1,000 m/Wo

**1.1.13 Standsicherheitsnachweis liefern**
Standsicherheitsnachweis liefern, für alle Bereiche
der Leistungen des AN in 2-facher Ausführung,
einschl. erstellen aller erf. Zeichnungen, einschl.
Herbei- und Durchführung der Prüfung.
Vorlage des Freigabescheins bei der Objektüberwachung
Menge: 1,000 psch

### 2 Stundenlohnarbeiten

#### 2.1 Regieleistungen

*Hinweis: Verrechnungssätze für Löhne*
Verrechnungssätze für Löhne
Die Verrechnungssätze für die nachstehenden Lohn- und
Berufsgruppen sind unaufgegliedert anzubieten.
In ihnen sind enthalten:
- Lohn- und Gehaltskosten,
- Lohn- und Gehaltsnebenkosten,
- Sozialkosten einschließlich Sozialkassenbeiträge,
- Gemeinkostenanteile,
- Gewinn.
Zuschläge zu den Verrechnungssätzen für vom Auftraggeber angeordnete oder zu vertretende Nacht-, Sonntags-, Feiertags- und Mehrarbeit (Überstunden) sind
gesondert nachzuweisen; sie werden in Höhe der tariflichen Vereinbarung vergütet.
Für Nacht-, Sonntags- und Feiertagsarbeit wird als
Zuschlag nur der Beitrag zur gesetzlichen Unfallversicherung vergütet. Für Mehrarbeit werden zusätzlich
die Sozialkosten vergütet.
Beschäftigt der Bieter bei einer der nachstehenden
Lohn-/Berufsgruppen keine Arbeitskräfte, hat er dies
anzugeben und statt dessen den Einsatz möglichst
gleichwertiger Arbeitskräfte anzubieten.

**2.1.1 Vorarbeiter**
Menge: 4,000 h

**2.1.2 Facharbeiter**
Menge: 4,000 h

**2.1.3 Helfer**
Menge: 4,000 h

*Hinweis: ...................................... , den ....................*
Zu den Vergabe- und Vertragsbedingungen zum Leistungsverzeichnis wird ein
Preisnachlaß auf die Nettosumme in Höhe von  ................ % gewährt.

Bei Einhaltung des gewährten Zahlungsziels von  ................. Werktagen wird ein Skonto in Höhe von  .................% gewährt.

............................................................. , den ........................................................

................................................................................................................................  ( rechtsverbindliche Unterschrift und Firmenstempel )

*Hinweis: 7.0 ANLAGE - ZEICHNUNGSUNTERLAGEN 7.1 Zeichnungsliste Folgende Zeichnungen sind der Leistungsbeschreibung als Vorabzug beigefügt - keine Ausführungspläne!: Ausschreibung Grundlagen: A 001 Lageplan Übersichtsplan*
7.0  ANLAGE - ZEICHNUNGSUNTERLAGEN

7.1  Zeichnungsliste

  Folgende Zeichnungen sind der Leistungsbeschreibung
  als Vorabzug beigefügt - keine Ausführungspläne!:

Ausschreibung Grundlagen:

A 001  Lageplan Übersichtsplan

A 002  Abbruch EG
A 003  Neubau EG
A 004  Fertigstellung EG

A 005  Abbruch OG
A 006  Neubau OG
A 007  Fertigstellung OG

A 008  Schnitt
A 009  Ansichten neu

  Achtung Pläne wurden teilweise verkleinert (ohne Maßstab)
  Höhenangaben können von der Ausführung abweichen!

USt %: 19,00
